# Sportpark Lübbenau
Angebotsaufforderung (GAEB DA 2000 1.2, DA83)
Projekt: 2024-001
Währung: EUR
Erstellt mit: SOFTTECH GmbH / GAEB Toolbox V3.3 G90 R20230503, AVANTI pro 2023, 12.02.2026

## LOS 14 BODENBELAGSARBEITEN
Datum: 14.08.2023

### Gewerk 01 Baustelleneinrichtung

*Hinweis: Allgemeine Objektbeschreibung*
Allgemeine Objektbeschreibung

Im Sportpark in Lübbenau / Spreewald, Str. des Friedens 2 ist der Neubau eines zweigeschossigen, nicht unterkellerten Sport- und Sozialgebäudes geplant.
Im Erdgeschoss befinden sich neben Technik- und Lagerräumen die Sozialräume mit Sanitär- und Umkleidebereichen, ein Raum für Wäsche, ein Raum für Erste Hilfe und Aufenthaltsräume für Schiedsrichter und Platzwart. Im Obergeschoss befinden sich die WC-Anlagen für Besucher, ein Vereinsraum, ein Mehrzweckraum, eine Ausgabeküche, ein Lagerraum, ein Sozialraum sowie Büros für Sportgemeinschaften.
Das Obergeschoss ist barrierefrei über eine aussenliegende Rampe erschlossen. Weiterhin befindet sich im Obergeschoss ein aussen angeordneter Tribünenbereich.

Abwasseranlagen

Das im Gebäude anfallende häusliche Schmutzwasser (SW) wird in die städtische Kanalisation eingeleitet. Zu Revisions- und Inspektionszwecken werden in den ausserhalb des Gebäudes verlegten Abwasserleitungen Fertigteilschächte entsprechend den Vorgaben der DIN 1986-100 (2008-05) vorgesehen. Für das Einleiten des Abwassers werden von Seiten des Wasser- und Abwasserverbandes Calau (WAC) Anschlussstutzen im Bereich der Einleitung zur Nutzung zur Verfügung gestellt.
Es wird davon ausgegangen, dass alle anfallenden Abwässer ohne vorherige Abwasserbehandlung in die öffentliche Kanalisation eingeleitet werden können. Sämtliche Entwässerungsstellen befinden sich oberhalb der Rückstauebene.
Für das Schmutzwasser-Grundleitungssystem unterhalb der Bodenplatte und ausserhalb des Gebäudes werden Vollwandabwasserrohre und Formstücke aus Polypropylen (PP), Farbe grün gemäss DIN EN 14758-1 mit Lippendichtung eingesetzt.

Wasseranlagen

Die Wasserversorgung erfolgt aus dem Trinkwassernetz des öffentlichen Versorgers (WAC) der Stadt Lübbenau. Im Bereich der Grundstücksgrenze wird durch den Versorger ein Zählerschacht montiert. Die Anschlussleitung zum Gebäude ist von der Wasserzähleranlage zum Hausanschlussraum zu verlegen. Die Einordnung der Hausanschlussarmaturen erfolgt im Hausanschlussraum im Erdgeschoss. Hier werden Hauptabsperrarmaturen, Filter und die Enthärtungsanlage angeordnet.
Für das Rohrleitungssystem im Erdreich werden Rohrleitungen aus PE-HD für Trinkwasser geeignet nach DIN EN 12201-2 eingesetzt. Für die Hauseinführung durch die Bodenplatte des Gebäudes kommt ein Hauseiführungsbogen aus flexiblem Mantelrohr mit Dichtungen zum Einsatz.

*Hinweis: Das vorliegenden Leistungsverzeichnis gilt nicht als*
Das vorliegenden Leistungsverzeichnis gilt nicht als Bestellvorlage.
Alle Preise verstehen sich für Lieferung und Montageleistungen, wenn nicht ausdrücklich anders beschrieben.

Stoffe, Bauteile und Bauelemente der nachfolgenden Positionen müssen ungebraucht sein.

Der Auftragnehmer hat dem Auftraggeber den Nachweis der Güteüberwachung der zu liefernden Stoffe und Bauteile entsprechend den betreffenden DIN-Normen zu erbringen.

Aufenthalts-, Sanitär- und Lagerräume werden nur begrenzt zur Verfügung gestellt.

Anschlussmöglichkeiten für Strom und Wasser sind auf der Baustelle vorhanden. Die Kosten für den Verbrauch werden entsprechend Festlegung in den weiteren besonderen Vertragsbedingungen umgelegt.
Die Anschlusswerte sind vom Auftragnehmer frestzustellen.

Vom Auftragnehmer sind folgende, nicht besonders im Leistungsverzeichnis genannte Ausführungsleistungen zu erbringen, eine gesonderte Vergütung erfolft nicht.

•  Selbstverantwortliche Prüfung der Projektunterlagen und technischen Berechnungen
•  Erstellung von Montage-, Detail- und Werkstattplänen unter Berücksichtigung der Abstimmung der anderen Gewerke
•  Lieferung der Betriebs- und Abnahmeunterlagen komplett mit projektgebundener technischer Beschreibung, Unterlagen der Produkte und Maschinen, Pflegeanleitungen, Ersatzteillisten, Garantiekarten etc., im Ordner sortiert mit Trennkarten komplett
•  Anmeldung und Durchführung sämtlicher behördlicher Abnahmen (Prüfsachverständige, Gewerbeaufsicht, Gesundheitsamt, Wasserwirtschaftsamt) einschliesslich Erstellung der hier erforderlichen Unterlagen
•  Inbetriebnahme, Einregulierung, Einweisung und Abnahme. Der Auftragnehmer ist verpflichtet, die einzelnen Leistungen und das funktionsgerechte Arbeiten der Anlage nachzuweisen
•  Besondere Beachtung ist der Korrosionsbeständigkeit zu schenken. Insbesondere dürfen nur Schrauben und Kleinmaterialien verwendet werden, welche die entsprechenden Anforderungen erfüllen.
•
•  Der Auftraggeber behält sich vor, einzelne Leistungen nicht zu vergeben, bzw. einige Leistungen selbst zu übernehmen.

*Hinweis: Vorbemerkungen zur Baustelleneinrichtung*
Vorbemerkungen:

Diese Vorbemerkungen sind ZUSÄTZLICHE TECHNISCHE VERTRAGSBEDINGUNGEN - ZTV.
Bei Widersprüchen zu den ZTV gelten vorrangig die Angaben im Leistungsverzeichnis.
Einwände oder Bedenken gegen das vorliegende Leistungsverzeichnis oder einzelne Positionen in technischer Hinsicht sind vom Bieter bei Abgabe seines Angebotes in schriftlicher Form vorzubringen und zu begründen.

Der Bieter bestätigt, daß die nachfolgend aufgeführten Einheitspreise unter Beachtung der preisrechtlichen Vorschriften ermittelt worden sind und die üblichen Berechnungsmerkmale vollstäündig beinhalten.

Der Einheitspreis ist in Euro anzugeben. Mit den Preisen ist die komplette Leistung abgegolten. Das gilt auch für Vermessungsleistungen, soweit sie der AN zur Durchführung seiner Leistungen zu erbringen hat.

Nebenleistungen werden nicht gesondert vergütet und gehören ohne Erwähnung zur vertraglichen Leistung. Im Zweifel gelten zur Abgrenzung von Neben- und Besonderen Leistungen die ATV DIN 18299 ff (VOB/C).

Der Wortlaut des vom AG übergebenen Leistungsverzeichnisses ist verbindlich. Das gilt auch dann, wenn der AN selbst nicht bestätigte Gegenangebote abgibt oder Kurzfassungen verwendet sowie für Eventual- oder Alternativpositionen.

Das Leistungsverzeichnis hat nur Gültigkeit, wenn sämtliche Einheitspreise ausgefüllt sind. Einheitspreise gelten für die gesamte Bauzeit.

Der Einheitspreis des Angebotes ist maßgebend. Das gilt auch dann, wenn das Produkt aus Menge und Einheitspreis fehlerhaft (z.B. durch Rechen- oder Eingabefehler) ist.

Sämtliche Einheitspreise sind Nettopreise. Die Mehrwertsteuer ist gesondert auszuweisen.

Für das Aufmaß und Abrechnung gelten - falls in den Abrechnungshinweisen oder im Leistungsverzeichnis nicht anders geregelt - die Bestimmungen der DIN 18299 ff (VOB/C).

Eventual- bzw. Bedarfspositionen werden nur auf ausdrückliche Anordnung der Bauleitung des AG ausgeführt. Über die Ausführung von Alternativpositionen ist rechtzeitig eine Vereinbarung zu treffen.

Sämtliche Materialien für die ausgeschriebenen Leistungen sind vom Systemhersteller (ausgeschriebene Systeme oder gleichwertig) zu beziehen und nach dessen Werksvorschriften und Verarbeitungsrichtlinien zu verarbeiten.

Für alle eingetzten Produkte ist der Nachweis der Gleichwertigkeit durch Vorlage entsprechender Prüfzeugnisse (ZTV-SIB 90) zu erbringen.

In die Preise sind folgende Leistungen einzukalkulieren:
- Lieferung und Anbringen sämtlicher Materialien
- Zwischenlagerung auf der Baustelle sowie Schutzmaßnahmen vor  schädlichen Witterungseinflüssen
- Maßnahmen zur Einhaltung aller einschlägigen Vorschriften,  insbesondere bezüglich der Unfallverhütung und des Umweltschutzes.
- Schutz sämtlicher Bauteile z.B. Fenster, Fensterbänke, Türen etc. vor  Verschmutzungen und Beschädigungen

Die Kosten für die Ausstattung der Tagesunterkünfte sowie für die Einrichtung oder Mitbenutzung sanitärer Anlagen sind in die Preise einzurechnen. Für den Verschluß von Lager- und Arbeitsplätzen sowie eventuell bereitgestellter Räume hat der AN selbst zu sorgen.

Eine nachträgliche Forderung infolge mangelhafter Überprüfung der örtlichen Verhältnisse kann nicht berücksichtigt werden.

Der Unternehmer hat sich vor Abgabe des Angebotes genauestens über die örtlichen Verhältnisse zu informieren.

Die eigentliche Baustelleneinrichtung ist im Einvernehmen mit der Bauleitung, entsprechend den örtlichen Verhältnissen, durchzuführen.

Mit der Annahme der Baustelleneinrichtung geht die Gefahr nicht auf den AG über.

Die Nutzung des Baugrundstückes für die Bausteleneinrichtung darf nur in dem von der Bauleitung genehmigtem Umfange erfolgen.

Nach Beendigung der Arbeiten sowie vor Feiertagen ist die Baustelle vom eigenen Bauschutt, Restmaterial, Verpackungsmaterial und dgl. vom AN kostenlos zu beseitigen.

Bauwasser und Baustrom:
Die örtlich vorhandenen Wasseranschlüsse können genutzt werden.
Durch die Bauleitung wird dem AN ein entsprechender Anschluß im Keller bzw. an der Fassade zugewiesen.

Die Verbrauchskosten für Baustrom und Bauwasser werden bei der Schlußrechnung mit 3/1000 der Schlußrechnungssumme angesetzt und von der Rechnung abgezogen.

*Hinweis: ZTV - Zusätzliche Technische Vertragsbedingungen*
ZTV - ZUSÄTZLICHE TECHNISCHE VERTRAGSBEDINGUNGEN
________________________________________________

1. ALLGEMEINE HINWEISE

1.1 Diese Vorbemerkungen sind ZUSÄTZLICHE TECHNISCHE VERTRAGSBEDINGUNGEN - ZTV.

1.2 Bei Widersprüchen zu den ZTV gelten vorrangig die Angaben im Leistungsverzeichnis.

1.3 Der Bieter bestätigt, daß die aufgeführten Lohnstundensätze unter Beachtung der preisrechtlichen Vorschriften ermittelt worden sind und die üblichen Be- rechnungsmerkmale vollständig beinhalten.

Mit den Lohnstundensätzen sind u.a. abgegolten:
- Erschwerniszulagen
- Tariflohn bzw. tatsächlich gezahlter Lohn
- Zuschläge für vom Auftragnehmer zu vertretende Überstunden, Nacht-, Sonn-, Feiertagsarbeit
- Entgelt für übliche Wegezeiten
- Lohnnebenkosten (z.B. Auslösung, Fahrgeld, Personal
  Transportkosten, Verpflegungszuschuß, Übernachtungskosten)
- Aufsichtspersonal, sofern nicht gesondert auszuweisen - Sozialaufwand (Arbeitgeberanteil)
- Gemeinkosten der Baustelle
- allgemeine Geschäftskosten
- vermögensbildende Maßnahmen
- Vorhaltekosten für Werkzeug und Kleingeräte
- Wagnis und Gewinn

Leistungen im Stundenlohn werden grundsätzlich nur dann vergütet, wenn sie vor ihrem Beginn vereinbart werden. Die Stundennachweise sind täglich zu führen und innerhalb von drei Werktagen zur Bestätigung vorzulegen.

Die vom Auftragnehmer vorgelegten Stundenlohnzettel sind durch den Auftraggeber unverzüglich, spätestens jedoch innerhalb von sechs Werktagen ab Zugang, an den Auftragnehmer zurückzugeben. Diese Frist gilt auch für etwaige Einwendungen, die der Auftraggeber gegen die Leistungsangaben auf den Stundenlohnzetteln erheben will.

1.4 Mit den Preisen ist die komplette Leistung abgegolten, falls in den besonderen Hinweisen oder den Leistungsbeschreibungen nichts anderes zum Ausdruck kommt. Das gilt auch für Vermessungsleistungen, soweit sie der Auftragnehmer zur Durchführung seiner Leistungen zu erbringen hat.

Nebenleistungen werden nicht gesondert vergütet und gehören ohne Erwähnung zur vertraglichen Leistung.
Im Zweifel gelten zur Abgrenzung von Neben- und Besonderen Leistungen die ATV DIN 18299 ff (VOB/C).

Nicht abgegolten sind:
- Kosten für das Herstellen der Baufreiheit, wenn es  sich nicht um Nebenleistungen handelt
- Kosten für zusätzliche Aufbereitung bauseits  gestellten Materials

1.5 Der Wortlaut des vom Auftraggeber übergebenen Leistungsverzeichnisses ist verbindlich. Das gilt auch dann, wenn der Auftragnehmer selbst nicht bestätigte Gegenangebote abgibt oder Kurzfassungen verwendet sowie für Eventual- oder Alternativpositionen.

1.6 Der Einheitspreis des Angebotes ist maßgebend. Das gilt auch dann, wenn das Produkt aus Menge und Einheitspreis fehlerhaft (z.B. durch Rechen- oder Eingabefehler) ist.

1.7 Der Auftragnehmer hat die Vereinbarung von Preisen für nicht im Vertrag vorgesehene Leistungen vor der Ausführung anzubieten; versäumt er dies, setzt der Auftraggeber marktübliche Preise nach billigem Ermessen ein, falls es sich um noch nicht beschriebene Leistungen handelt.

1.8 Sämtliche Einzelpreise sind Nettopreise. Die Mehrwertsteuer ist gesondert auszuweisen.

1.9 Für Aufmaß und Abrechnung gelten falls in den Abrechnungshinweisen oder im Leistungsverzeichnis nicht anders geregelt ist - die Bestimmungen der DIN 18299 ff (VOB/C).

1.10 Die vom Auftragnehmer verwendeten Ausführungs- unterlagen müssen den Freigabevermerk des Auftraggebers oder seines Architekten tragen, um Verwechslungen bei der Bauausführung zu vermeiden. Nicht freigegebene Unterlagen dürfen nicht verwendet werden. Dies entbin- det den Auftragnehmer aber nicht von seiner eigenen Prüfungs- und Hinweispflicht. Diese bleiben unberührt.

Individuelle Vereinbarungen haben Vorrang und sind an keine Form gebunden.

Mit seiner Unterschrift unter sein Angebot erkennt der Auftragnehmer an, daß diese Regelungen Vertragsbestandteil werden.

2. BESONDERE HINWEISE

2.1 Geltungsbereich und Ausführungsgrundlage

Der sachliche Geltungsbereich betrifft alle Bauleistun- gen - mit Ausnahme der Gewerke Gerüstbauarbeiten, Wasserhaltungsarbeiten, Schalungsarbeiten, Verbau- und Rammarbeiten -, die in der Regel nicht körperlich in das Bauvorhaben eingehen, aber zu seiner Herstellung erforderlich sind.

DIN 18299 - Allgemeine Regeln für Bauarbeiten jeder Art - gilt als Grundlage.

Soweit vorhanden, sind in den Ländern auch "Richtlinien" für Ausführung und Abrechnung von Baustelleneinrichtungen zu beachten.
Gleiches gilt für die vom GAEB ausgearbeiteten Richt- linien.

2.2 Vorleistungen und Baufreiheit

Der Auftraggeber stellt entsprechend den Planunterlagen in Abstimmung mit den Ämtern und Behörden sowie den Auftragnehmern der Rohbauleistungen das Gelände für die Baustelleneinrichtung in erforderlichem oder entspre- chend den örtlichen Gegebenheiten möglichem Umfang zeitweilig zur Verfügung.

2.3 Gegenstand der Baustelleneinrichtung

Soweit nicht anders beschrieben, umfaßt die Baustelleneinrichtung den Auf- und Abbau, den An- und Abtransport, sowie die Vorhaltung unter anderem für
- Baustraßen, Gleisanlagen, befestigte Plätze
- Tagesunterkünfte und Baustofflager
- Ver- und Entsorgung mit Wasser, Strom, Telefon, Gas,  Wärmeenergie
- Baustellenbeleuchtung
- Winterbauschutzeinrichtungen
- Vormontageplätze, Arbeitsplätze für technologische  Einrichtungen, Baumaschinen u. dgl.
- Bauten (auch Baracken, Container, Wohnungen) für  Büros, sanitäre und soziale Zwecke
- Bauzäune, Absperrungen, Verkehrsleiteinrichtungen,  Schutzwände, Behelfsbrücken und -überdachungen,  provisorische Einhausungen
- Schutzvorrichtungen für bestehende Baulichkeiten oder  die Umwelt
- Bauaufzüge, Bautreppen, Rampen
- Bauschuttsammel- bzw. Recyclinganlagen

2.4 Kostenabgrenzung

Das Vorlegen eines Baustelleneinrichtungsplanes ist mit den Preisen abgegolten. Das gilt auch für den Fall, daß mehrere Pläne für unterschiedliche Bauphasen erforderlich sind.

In den Preis einzurechnen sind die Gebühren im Zusammenhang mit der Baustelleneinrichtung, soweit sie nicht vom Auftraggeber zu tragen sind.

2.5 Abfallbeseitigung

Eigenes Rest- und Abbruchmaterial ist vom Auftragnehmer kostenlos zu beseitigen. Die einschlägigen Vorschriften über die Entsorgung von Sondermüll sind zu beachten.

2.6 Verbindung zu anderen Gewerken

Die Nutzung der Teile der Baustelleneinrichtung durch einzelne Auftragnehmer wird im speziellen Teil bauvorhabenbezogen festgelegt.

2.7 Allgemeine Angaben zur Ausführung

Vor Einrichten der Baustelle ist ein Baustelleneinrich- tungsplan zu erstellen und dem Auftraggeber zur Genehmigung vorzulegen. Dabei ist zu berücksichtigen, daß etwaige Vermessungsarbeiten, insbesondere für Abstekkung und Nachprüfung der Straßen-, Wege- und Baugren- zen, nicht behindert werden.

Im Einrichtungsplan ist die Lagerung der Erdmassen mit zu berücksichtigen.

Die für die Baustelleneinrichtung zu nutzenden Flächen, Lagerflächen, freizuhaltenden Flächen und dergleichen sind im Baustelleneinrichtungsplan unter Angabe des Verwendungszweckes anzulegen.

Baustelleneinrichtung auf Grasnarbe oder Humus ist nicht gestattet.

Vor Einrichten der Baustelle soll der Auftragnehmer den Zustand der an das Baugrundstück grenzenden Gehweg- und Fahrbahnbefestigungen sowie der angrenzenden Grund- stücksflächen in Anwesenheit der jeweiligen Eigentümer feststellen. Darüber ist ein Protokoll zu führen und von beiden Seiten zu bestätigen.

Die Einrichtung der Baustelle ist so vorzunehmen, daß die Ver- und Entsorgungsleitungen der Baumaßnahme rechtzeitig und ohne Behinderung verlegt werden können.

Nach Beendigung der Bauarbeiten und Beseitigung der Baustelleneinrichtung ist der ursprüngliche Zustand wieder herzustellen.

Vorhandene Grenzsteine sind mit Beginn der Arbeiten im Zuge der Baustelleneinrichtung bis zum Räumen der Baustelleneinrichtung zu sichern.

Vor Beginn der Arbeiten hat sich der Auftragnehmer über den Verlauf von Leitungen, Kabeln usw. (unter- und überirdisch) zu informieren. Notwendige Umlegungen sind rechtzeitig vom Auftragnehmer zu beantragen. Baustel- len- und endgültige Anschlüsse müssen grundsätzlich zugänglich bleiben und geschützt werden. Im Zweifel ist vom Auftragnehmer an den Auftraggeber ein Hinweis zu geben, erforderlichenfalls ist eine Festlegung zu treffen.

2.8 Besondere Angaben zur Ausführung

2.9 Besondere Angaben zur Baustelle

2.10 Besondere Nutzungsanforderungen

3. ABRECHNUNGS-HINWEISE

Sofern im Leistungs-Verzeichnis nicht gesondert beschrieben, gilt im Regelfall:

- Baustellenzufahrt
- Herrichten des Baugrundes
- Einrichten, Betreiben der Baustelle
- Vorhalten der Baustelleneinrichtung
- Räumen der Baustelleneinrichtung

#### Titel 01.01 Baustelleneinrichtung

**01.01.0010 Baustelleneinrichtung Hauptposition**
Einrichten, Vorhalten und Räumen der Baustelle für sämtliche in der Leistungsbeschreibung aufgeführten Leistungen.
Stellung, Vorhaltung und Abbau folgender Einrichtungen:
- notwendige Mobilkräne  (Anzahl und Größe entsprechend der ausgeschriebenen Leistungen)
- Tagesunterkünfte, Pausen- und Umkleideräume für die eigene Belegschaft entsprechend den baulichen Anforderungen und den Anforderungen an die Einrichtung nach §6 Arbeitsstättenverordnung in Verbindung mit Anhang 4.2 und 5.2 und der Arbeitsstättenrichtlinie ASR 45/1-6.
Im Preis enthalten sind die Kosten für den Betrieb und Unterhalt.
- Gerätecontainer, Magazine, sämtliche Maschinen

Wichtig:
In den Baustelleneinrichtungskosten ist einzurechnen, das aufgrund der begrenzten Platzverhältnisse nur direkt zu verarbeitende Materialien gelagert und angeliefert werden können.
TLKNr: 000011010
Menge: 1,000 psch
Voraussichtliche Abrechnungsmenge: 1,000
DIN 276-81: 39100 KatKgr
Leistungsbereich: 000 KatLB

### Gewerk 02 Bodenbeläge EG

*Hinweis: Allgemeine Produktinformationen*
Die Dokumentation der eingesetzten Produkte und deren Eigenschaften dient dem vollständigen Nachweis der eingebauten Materialien und als Grundlage zur Bewertung der relevanten Bauprodukte. Sie sind in einer eigenen Leistungsposition beschrieben und vergütet, da an die Dokumentation und die Deklaration der Inhaltsstoffe zur Zertifizierung nach dem Bewertungssystem Nachhaltiges Bauen besondere Anforderungen gestellt werden. Weitere Anforderungen an Dokumentation oder Nachweise zu eingebauten oder zum Einbau vorgesehenen Bauprodukten können sich aus den  Besonderen Vertragsbedingungen, etwaige Zusätzliche Vertragsbedingungen, etwaige Zusätzliche Technische Vertragsbedingungen, oder den Allgemeinen Technischen Vertragsbedingungen für Bauleistungen (VOB / C) oder den Allgemeinen Vertragsbedingungen für die Ausführung von Bauleistungen (VOB / B) ergeben. Die LV-Position „Produktdokumentation und Deklaration besonders besorgniserregnder Stoffe (SVHC) ist auf Basis eines WECOBIS-Textbausteins erstellt, der in der Erprobungsphase und noch nicht veröffentlicht (online gestellt) ist. Grundsätzlich müssen Planer / Ausschreibende die Anforderungen selber überprüfen und ggfs. ergänzen, insbesondere wenn weitergehende Anforderungen an die Dokumentation seitens des Auftraggebers gefordert werden. Hinweis zu  Textergänzungen / Abänderungen durch den Nutzer: Umfang der Dokumentation Als Mindestumfang der Produktdokumentation und -deklaration ist diese für alle im Kriteriensteckbrief  BNB 1.1.6 in Anlage 1 aufgeführten Bauproduktgruppen zu erbringen. Diese sind im Textbaustein von WECOBIS aufgeführt / aufgezählt: Bodenbeläge / Wandbeläge, Bauplatten und Konstruktionsholz für den Innenbereich / Oberflächenbeschichtungen auf überwiegend nicht mineralischen Oberflächen (Holz, Metalle, Kunststoffe) / Oberflächenbeschichtungen auf überwiegend mineralischen Oberflächen / Kleb- und Dichtstoffe / Verlegewerkstoffe / Metallbleche und (Korrosions-)Schutzbeschichtungen für Metalle, Metallprodukte / Bitumenprodukte zur Abdichtung / Holzschutzmittel / PVC-Produkte / Dämmstoffe und Ortschäume / Kältemittel / Betontrennmittel  Sie sind ggfs. dem Leistungsverzeichnis anzupassen / zu kürzen  oder im Sinne einer weitergehenden Dokumentation mit weitere Bauproduktgruppen zu ergänzen. Für eine umfassende, weitergehende Dokumentation entsprechend dem BNB-BN-Kriterium 5.2.2 "Qualitätssicherung der Bauausführung" sind alle verwendeten / eingebauten Materialien umfassend zu dokumentierten, wie im folgenden Beispiel mit  "für alle verwendeten Materialien und Hilfstoffe des Leistungsverzeichnisses"  beschrieben. Art / Form / Format der Produktdokumentation und -deklaration Seitens des Anwenders / Ausschreibers ist festzulegen, in welcher Form, Dateiformat etc. er die Unterlagen benötigt. Entsprechend ist der Text hier durch ihn anzupassen  oder zu ergänzen. Zeitpunkt zur Übergabe der Produktdokumentation und deklaration:  Die Dokumentation ist zum einen notwendig, um die die Mindestanforderung nach BNB-BN 1.1.6 zu erfüllen. Darüber hinaus wird sie aber auch benötigt, um rechtzeitig vor der Ausführung zu prüfen, ob die seitens des Bieters / Auftragnehmers vorgesehenen Produkte den geforderten Eigenschaften  entsprechen. Der Zeitpunkt ist also hinreichend früh zu wählen, damit auch bei wiederholter Anforderung die Unterlagen mit Nachfrist ein ausreichender Zeitraum zur Prüfung bleibt. Eventuell sollte im Bauvertrag dem  Auftraggeber ein Vorschlagrecht für geeignete Produkte eingeräumt werden, die dann zwingend zur Ausführung kommen, wenn der Biter / Ausführende nicht rechtzeitig die Unterlagen für ein geeignetes Produkt einreicht.

#### Titel 02.01 Vorbereitende Arbeiten

**02.01.0010 Untergrund anschleifen und Absauegn**
Anschleifen und Absaugen des Untergrundes aus Zementestrich, für Bodenbelagsarbeiten
Das Absaugen hat mit Sorgfalt zu erfolgen, da einige Wandoberflächen bereits malerfertig sind.
Menge: 110,000 m²

**02.01.0020 Untergrund prüfen**
Untergrund aus bestehendem Zementestrich prüfen

Vorhandene Risse  erkennen, markieren, protokollieren
Menge: 110,000 m²

**02.01.0030 Feuchtemessung**
Feuchtemessung nach dem CM-Verfahren DIN 18560-1, Ausführung auf Anordnung des AG.

Beachte: Nur an markierten Stellen - Fußbodenheizung vorhanden
Menge: 2,000 Stück

**02.01.0040 Scheinfuge / Risse schließen**
Kraftschlüssiges Schließen von Scheinfugen / Rissen im Untergrund mit Zweikomponenten-Reaktionsharz, einschl. Einschneiden, Säubern, Einlegen von Wellenverbindern und Absanden.

Hersteller / Typ ......................
vom Bieter einzutragen
Menge: 10,000 m

#### Titel 02.02 Bodenbeläge

**02.02.0010 Voranstrich auftragen Kunstharz-Dispersion**
Voranstrich auftragen, auf Boden, Untergrund Zementestrich, mit Kunstharz-Dispersion
Menge: 110,000 m²

**02.02.0020 Untergrund spachteln Estrich, d=2 mm schleifenb**
Vollflächiges Spachteln des Untergrundes aus Zementestrich, mittlere Dicke 2 mm, einschl. Schleifen und Absaugen
Menge: 110,000 m²

**02.02.0030 Zulage für Mehrstärke für Spachteldicke je mm**
Zulage für Mehrstärken zur Vorposition Spachteln,

Abrechnung je mm Mehrstärke.
Festlegung im Vorfeld in Abstimmung mit Bauleitung.
Menge: 50,000 m²

**02.02.0040 Untergrund ausgleichen, d=4-5 mm**
Ausgleichen des Untergrundes aus Zementestrich, bei größeren Unebenheiten, mit stuhlrollengeeigneter Ausgleichsmasse, Dicke über 4-5 mm, Untergrund waagerecht
Ausführung in Teilflächen
Einzelgröße von 1 - 2 m²
Menge: 25,000 m²

**02.02.0050 Bodenbelag Linoleum 2,5 mm**
Bodenbelag aus Linoleum DIN EN ISO 24011, mit werkseitiger Oberflächenvergütung

Einstufung DIN EN ISO 18074 Klasse 34 (gewerblicher Bereich, sehr starke Beanspruchung)

antistatisch, Aufladungsspannung im Begehversuch gemäß DIN EN 1815 max. 2kV

Trittschallverbesserungsmaß EN ISO 10140-3/EN ISO 717-2 = ca. 5 dB

geeignet für Stuhlrollen DIN EN 12529 Typ W

Brandverhaltensklasse DIN EN 13501-1 Cfl-s1, brandtoxikologisch unbedenklich

Bewertungsgruppe Rutschgefahr R 10 gemäß BGR 181

beständig gegen Öle, Fette und Zigarettenglut

Art der Nutzung  geeignet für Warmwasser-Fußbodenheizung,

Dicke 2,5 mm

in Bahnen, Bahnenbreite 200 cm

Oberfläche mit taktilen Nuancen, gesprenkelt

auf vollflächig gespachtelten Untergrund kleben.

Hersteller/Typ................................
vom Bieter einzutragen
Menge: 110,000 m²

**02.02.0060 Verfugen Bodenbelag Linoleum Schmelzdraht**
Verfugen des Bodenbelages aus Linoleum, mit Schmelzdraht, mehrfarbig,
dem vorbeschriebenen Bodenbelag angepasst,
Abrechnung nach der Fläche des Belages

Hersteller/Typ................................
vom Bieter einzutragen
Menge: 110,000 m²

**02.02.0070 Randüberstand abschneiden**
Abschneiden des Überstandes der Randdämmstreifen aus PE-Schaum, nach Verlegung Bodenbeläge, Ausführung auf Anordnung des AG
Menge: 65,000 m

**02.02.0080 passgenaues Anarbeiten der Beläge**
Passgenaues Anarbeiten der Beläge aus Linoleum an angrenzende Bauteile,
für Anschlüsse ohne Sockelleisten
Anordnung nur auf besondere Anordnung des AG

Anschlüsse mit Sockelleisten bleiben Nebenleistungen und sind mit LV-Position der Sockelleisten abgegolten.
Menge: 10,000 m

**02.02.0090 Passgenaues Anarbeiten an Rechteckstütze**
Passgenaues Anarbeiten der Beläge aus Linoleum an Rechteckstütze
30 x 20 cm
Menge: 1,000 Stück

**02.02.0100 Sockelleiste B/H 27/58 mm trapezförmig**
Sockelleiste
Querschnitt B/H 27/58 mm,
trapezförmig
aus Fichte / Tanne
Oberfläche unbehandelt,
mit versenkten Schrauben und Dübeln befestigen,
Schraub-/Nagellöcher verkitten,
Untergrund: Stahlbeton mit vorgesetzter Dreischichtplatte
Menge: 65,000 m

**02.02.0110 Elastische Randfuge zum Bodenbelag**
Randfuge abdichten von vorbeschriebenem  Bodenbelag zu Wänden und Stützen mit elastischem Fugendichtstoff,
einschl. systemgebundenem Primer und Hinterfüllung nach Angaben des Dichtstoffherstellers,  Fugenbreite 05 - 10 mm,  Verhältnis Fugenbreite zu Dichtstofftiefe 2:1,
Farbton dem Bodenbelag angepasst
Menge: 65,000 m

**02.02.0120 Ersteinpflege Bodenbelag**
Ersteinpflege des Bodenbelags aus Linoleum, nach Angaben der aktuellen Pflegeempfehlung des Bodenbelagherstellers.
Menge: 110,000 m²

#### Titel 02.03 Stundenlohnarbeiten

*Hinweis: Anordnung von Stundenlohnarbeiten Die Ausführung der Leistung des LV-B*
Anordnung von Stundenlohnarbeiten Die Ausführung der Leistung des LV-Bereiches Stundenlohnarbeiten  bleibt grundsätzlich vorbehalten. Mit der Ausführung der im Leistungsverzeichnis vorgesehenen Stundenlohnarbeiten ist erst nach schriftlicher Anordnung des Auftraggebers zu beginnen. Der Umfang der im Einzelfall zu erbringenden Leistungen wird bei der Anordnung festgelegt.  Die Stundenlohnzettel sind werktäglich einzureichen.

**02.03.0010 Stundenlohnarbeiten durch Vorarbeiter/-in sämtliche Kosten/Zuschläge**
Stundenlohnarbeiten durch Vorarbeiter/-in  auf Anordnung des AG ausführen,
der Verrechnungssatz für die jeweilige Arbeitskraft umfasst sämtliche Aufwendungen wie Lohn- und Gehaltskosten, Lohn- und Gehaltsnebenkosten, Zuschläge, lohngebundene und lohnabhängige Kosten, sonstige Sozialkosten, Gemeinkosten, Wagnis und Gewinn.
Menge: 10,000 Std.

**02.03.0020 Stundenlohnarbeiten durch Facharbeiter/-in sämtliche Kosten/Zuschläge**
Stundenlohnarbeiten durch Facharbeiter/-in  auf Anordnung des AG ausführen,
der Verrechnungssatz für die jeweilige Arbeitskraft umfasst sämtliche Aufwendungen wie Lohn- und Gehaltskosten, Lohn- und Gehaltsnebenkosten, Zuschläge, lohngebundene und lohnabhängige Kosten, sonstige Sozialkosten, Gemeinkosten, Wagnis und Gewinn.
Menge: 10,000 Std.

### Gewerk 03 Bodenbeläge OG

#### Titel 03.01 Vorbereitende Arbeiten

**03.01.0010 Untergrund anschleifen und Absauegn**
Anschleifen und Absaugen des Untergrundes aus Zementestrich, für Bodenbelagsarbeiten
Das Absaugen hat mit Sorgfalt zu erfolgen, da einige Wandoberflächen bereits malerfertig sind.
Menge: 150,000 m²

**03.01.0020 Untergrund prüfen**
Untergrund aus bestehendem Zementestrich prüfen

Vorhandene Risse  erkennen, markieren, protokollieren
Menge: 150,000 m²

**03.01.0030 Feuchtemessung**
Feuchtemessung nach dem CM-Verfahren DIN 18560-1, Ausführung auf Anordnung des AG.

Beachte: Nur an markierten Stellen - Fußbodenheizung vorhanden
Menge: 3,000 Stück

**03.01.0040 Scheinfuge / Risse schließen**
Kraftschlüssiges Schließen von Scheinfugen / Rissen im Untergrund mit Zweikomponenten-Reaktionsharz, einschl. Einschneiden, Säubern, Einlegen von Wellenverbindern und Absanden.

Hersteller / Typ ......................
vom Bieter einzutragen
Menge: 10,000 m

#### Titel 03.02 Bodenbeläge

**03.02.0010 Voranstrich auftragen Kunstharz-Dispersion**
Voranstrich auftragen, auf Boden, Untergrund Zementestrich, mit Kunstharz-Dispersion
Menge: 150,000 m²

**03.02.0020 Untergrund spachteln Estrich, d=2 mm schleifen**
Vollflächiges Spachteln des Untergrundes aus Zementestrich, mittlere Dicke 2 mm, einschl. Schleifen und Absaugen
Menge: 150,000 m²

**03.02.0030 Zulage für Mehrstärke für Spachteldicke je mm**
Zulage für Mehrstärken zur Vorposition Spachteln,

Abrechnung je mm Mehrstärke.
Festlegung im Vorfeld in Abstimmung mit Bauleitung.
Menge: 75,000 m²

**03.02.0040 Untergrund ausgleichen, d=4-5 mm**
Ausgleichen des Untergrundes aus Zementestrich, bei größeren Unebenheiten, mit stuhlrollengeeigneter Ausgleichsmasse, Dicke über 4-5 mm, Untergrund waagerecht
Ausführung in Teilflächen
Einzelgröße von 1 - 2 m²
Menge: 20,000 m²

**03.02.0050 Vinyl-Design-Bodenbelag in Planken**
Heterogener Vinyl-Design-Bodenbelag in Planken nach DIN EN 649,
antistatisch, Aufladungsspannung im Begehversuch gemäß
DIN 54345-2 und DIN EN 1815 max. 2 kV,
Flächengewicht EN ISO 23997 mind. 3.150 g/m²,
geeignet für Klassen 23/34/43 nach EN ISO 10874
Trittschallverbesserungsmaß  EN ISO 717-2 + 6dB,
Eindruckverhalten gemäß DIN EN 433 ca. 0,10 mm,
Brandverhalten EN 13501-1 Klasse Bfl-s1,
Verschleißgruppe T,
geeignet für Stuhlrollen DIN EN 12529 Typ W,
geeignet auf Fußbodenheizungen bis 27°C.
Rutschhemmung R 10
Gesamtdicke 2,5 mm,
Nutzschichtdicke 1,0 mm,

in Planken
Abmessungen: 15,2 x 91,4 cm,

mit Druckdessin,
Oberfläche "CERAMIC "
mit werkseitiger PUR-Oberflächenvergütung,

auf vollflächig gespachtelten Untergrund kleben

Ort: Bodenflächen im OG

Erzeugnis des Belages
.......................................................
vom Bieter einzutragen

Erzeugnis/Typ des Klebstoffes
.......................................................
vom
Menge: 150,000 m²

**03.02.0060 Randüberstand abschneiden**
Abschneiden des Überstandes der Randdämmstreifen aus PE-Schaum, nach Verlegung Bodenbeläge, Ausführung auf Anordnung des AG
Menge: 150,000 m

**03.02.0070 passgenaues Anarbeiten der Beläge**
Passgenaues Anarbeiten der Beläge aus Linoleum an angrenzende Bauteile,
für Anschlüsse ohne Sockelleisten
Anordnung nur auf besondere Anordnung des AG

Anschlüsse mit Sockelleisten bleiben Nebenleistungen und sind mit LV-Position der Sockelleisten abgegolten.
Menge: 20,000 m

**03.02.0080 Sockelleiste B/H 27/58 mm trapezförmig**
Sockelleiste
Querschnitt B/H 27/58 mm,
trapezförmig
aus Eiche
Oberfläche unbehandelt,
mit versenkten Schrauben und Dübeln befestigen,
Schraub-/Nagellöcher verkitten,
Untergrund: Stahlbeton mit vorgesetzter Dreischichtplatte
Menge: 150,000 m

**03.02.0090 Elastische Randfuge zum Bodenbelag**
Randfuge abdichten von vorbeschriebenem  Bodenbelag zu Wänden und Stützen mit elastischem Fugendichtstoff,
einschl. systemgebundenem Primer und Hinterfüllung nach Angaben des Dichtstoffherstellers,  Fugenbreite 05 - 10 mm,  Verhältnis Fugenbreite zu Dichtstofftiefe 2:1,
Farbton dem Bodenbelag angepasst
Menge: 150,000 m

**03.02.0100 Ersteinpflege Bodenbelag**
Ersteinpflege des Bodenbelags aus Linoleum, nach Angaben der aktuellen Pflegeempfehlung des Bodenbelagherstellers.
Menge: 150,000 m²

**03.02.0110 Abschluß und Übergangsprofile**
Edelstahlübergangsschiene liefern und einschl. sauberer Übergänge und Anschlüsse sowie Schneidarbeiten an Materialübergängen fachgerecht verlegen.

Ort: verschiedene Nebenräume
Menge: 8,000 m

#### Titel 03.03 Stundenlohnarbeiten

*Hinweis: Anordnung von Stundenlohnarbeiten Die Ausführung der Leistung des LV-B*
Anordnung von Stundenlohnarbeiten Die Ausführung der Leistung des LV-Bereiches Stundenlohnarbeiten  bleibt grundsätzlich vorbehalten. Mit der Ausführung der im Leistungsverzeichnis vorgesehenen Stundenlohnarbeiten ist erst nach schriftlicher Anordnung des Auftraggebers zu beginnen. Der Umfang der im Einzelfall zu erbringenden Leistungen wird bei der Anordnung festgelegt.  Die Stundenlohnzettel sind werktäglich einzureichen.

**03.03.0010 Stundenlohnarbeiten durch Vorarbeiter/-in sämtliche Kosten/Zuschläge**
Stundenlohnarbeiten durch Vorarbeiter/-in  auf Anordnung des AG ausführen,
der Verrechnungssatz für die jeweilige Arbeitskraft umfasst sämtliche Aufwendungen wie Lohn- und Gehaltskosten, Lohn- und Gehaltsnebenkosten, Zuschläge, lohngebundene und lohnabhängige Kosten, sonstige Sozialkosten, Gemeinkosten, Wagnis und Gewinn.
Menge: 10,000 Std.

**03.03.0020 Stundenlohnarbeiten durch Facharbeiter/-in sämtliche Kosten/Zuschläge**
Stundenlohnarbeiten durch Facharbeiter/-in  auf Anordnung des AG ausführen,
der Verrechnungssatz für die jeweilige Arbeitskraft umfasst sämtliche Aufwendungen wie Lohn- und Gehaltskosten, Lohn- und Gehaltsnebenkosten, Zuschläge, lohngebundene und lohnabhängige Kosten, sonstige Sozialkosten, Gemeinkosten, Wagnis und Gewinn.
Menge: 10,000 Std.

### Gewerk 04 Fußbodenanstrich

#### Titel 04.01 2-K-Fußbodenbeschichtung

*Hinweis: HINWEISE*
HINWEISE:

Die nachfolgend beschriebenen Flächen sind sowohl als begehbare als auch befahrbare Flächen (leichte bis mittlere Belastung - Hubwagen, etc.) auszuführen.
Alle verwendeten Produkte müssen diese Anforderungen erfüllen.

**04.01.0010 Untergrund vorbereiten**
vorhandene Zementestrichflächen zur Verbesserung der Haftung mit geeigneter Scheiben-Schleifmaschine anschleifen oder mit geeignetem Gerät mechanisch bürsten. Flächen mit einem Industriesauger absaugen.

Bauteil: Fußböden (Beton) in Lager-/Technikräumen
Menge: 120,000 m²

**04.01.0020 Schließen Schlitze mit standfester Masse**
Schließen von vorhandenen Schlitzen im Untergrund mit Standfester Masse, inkl. aller Vorarbeiten.

Schlitzbreite: ca. 13 cm
Schlitztiefe: ca. 30-40 mm
Menge: 10,000 lfdm.

**04.01.0030 Schadstellen und Ausbrüche (Tiefe größer 5 mm)**
Größere Schadstellen und Ausbrüche (Tiefe größer 5 mm) vorbehandeln und nass in feucht mit geeignetem Füllmörtel  oberflächenbündig verfüllen.

Maße im Durchschnitt: 30 x 30 cm.
Tiefe: bis 3 cm.

Angebot. Fabrikat: .........................
Bietereintrag erforderlich
Menge: 5,000 Stück

**04.01.0040 Randüberstand abschneiden**
Abschneiden des Überstandes der Randdämmstreifen aus PE-Schaum, nach Verlegung Bodenbeläge, Ausführung auf Anordnung des AG
Menge: 60,000 m

**04.01.0050 Untergrundvorbehandlung**
Untergrundvorbehandlung: Untergrund auf Eignung, Trag- sowie Haftfähigkeit prüfen.
Voranstrich der vorbehandelten Bodenflächen mit Grundierung passend zum Anstrichsystem
inkl. umlaufend ca. 150 mm Schmutzsockel

Angebot. Fabrikat: ..................
Bietereintrag erforderlich
Menge: 240,000 m²

**04.01.0060 Bodenflächen spachteln**
Spachtelung der vorbehandelten Bodenflächen mit selbstverlaufender Fußboden-Nivelliermasse

Dicke der Schicht: i.M 2-3 mm
inkl. umlaufend ca. 150 mm Schmutzsockel

Angebot. Fabrikat: ....................................
Bietereintrag erforderlich
Menge: 120,000 m²

**04.01.0070 Elastische Randfuge schließen**
Randfuge abdichten von vorbeschriebenem  Fußbodenanstrich Wänden und Stützen mit elastischem Fugendichtstoff,
einschl. systemgebundenem Primer und Hinterfüllung nach Angaben des Dichtstoffherstellers,  Fugenbreite 05 - 10 mm,  Verhältnis Fugenbreite zu Dichtstofftiefe 2:1,

Farbton passend zum Fußbodenanstrich
Menge: 60,000 m

**04.01.0080 Anspachteln im Bereich Türschwellen**
Anspachteln der Bodenflächen im Bereich von Türschwellen
Die Spachtelmasse ist großflächig auszuziehen.

Auftragstärke: von 0 bis 10 mm
Menge: 5,000 m²

**04.01.0090 Bodenflächen beschichten**
Vorbehandelte Bodenflächen beschichten,
Grundanstrich mit 2K-Epoxi-Bodenbeschichtung
Zwischenanstrich mit 2K-Epoxi-Bodenbeschichtung
Schlussanstrich mit 2K-Epoxi-Bodenbeschichtung seidenglänzend.

Rutschhemmung R10

Farbton: nach Wahl AG

Angebot. Fabrikat: ........................
Bietereintrag erforderlich
Menge: 120,000 m²

**04.01.0100 Schmutzsockel 150 mm beschichten**
Zulage zur Vorposition für das Beschichten eines 1250 mm hohen umlaufenden Schmutzsockel im selben Anstrichaufbau
Menge: 60,000 m
